# Dinslaken_Am-Stadtbad_3MFH
Angebotsaufforderung (GAEB DA XML 3.2, DA83)
Projekt: BB-099150
Währung: EUR
Nebenangebote zugelassen: ja
Auftraggeber: Covivio Immobilien GmbH, Essener Str. 66, 46047 Oberhausen, Ansprechpartner Toni Gomez, Telefon 0208-97064463, E-Mail toni.gomez@covivio.immo
Erstellt mit: GXML Toolbox V3.3 R20230829, iTWO_64 V24.0.454, 02.04.2025

## 3131 Gerüstbauarbeiten
Datum: 02.04.2025

*Hinweis: Angaben zum Bauvorhaben*
Angaben zum Baumaßnahme
1.1.  Lage der Baumaßnahmen

  46537 Dinslaken
  Am Stadtbad

1.2. Ausführungszeitraum für das Gewerk Gerüstbauarbeiten
  September 2025 - November 2026

1.3.  Neubaumaßnahme

  3 x 5-geschossiges Wohngebäude, Erdgeschoss, 3 Obergeschosse und Staffelgeschoss mit 18 Wohneinheiten sowie einer vollständigen Unterkellerung.

        •  Massivbauweise
        •  Tragende Wände aus Mauerwerk und Beton
        •  Stahlbetondecken
        •  Flachdach

1.4.  Grundstückserschließung

  Die Erschließung des Grundstückes erfolgt während der Baumaßnahme.
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1.5. Lageplan
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1.6. Grundriss EG
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1.7. Grundriss OG
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1.8 Grundriss Staffelgeschoss
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1.9. Schnitt A-A
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1.10. Schnitt B-B
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
*Hinweis: A) ALLGEMEINE VORBEMERKUNGEN*
Katalog-Nr. Stamm_MLV_NB/3131/
A)  ALLGEMEINE VORBEMERKUNGEN
  Stand Dezember 2022
=================================================================

A1) ALLGEMEINES

Dem Leistungsverzeichnis liegen die "Zusätzliche Vertragsbedingungen für die Ausführung von Bauleistungen (Z-VOB/B)" der Covivio Immobilien GmbH, Stand Januar 2022, zugrunde.

Für sich auf dieses Leistungsverzeichnis beziehende Beauftragungen gelten die Vertragsbedingungen in jedem Einzelfall als vereinbart. Sofern zukünftig als Ersatz für die aktuell gültigen Z-VOB/B Stand Junil 2018 mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3131/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BESONDERE TECHN. VORBEMERKUNGEN GERÜST*
Besondere Zusätzliche Technische Vertragsbedingungen (ZTV) Gerüstbauarbeiten

1. Allgemein

1.1
Maßgebend für die Lieferung und Ausführung der Leistungen sind die ATV in der
VOB-Teil C und weitere DIN-Vorschriften.
Alle Leistungen sind nach dem zum Zeitpunkt der Ausführung geltenden Normen, Verordnungen, Richtlinien etc. auszuführen.

Folgende Vorschriften sind besonders zu beachten:

DIN  4420 Teil 1-3  Arbeits- u. Schutzgerüste
DIN EN 39Systemunabhängige Stahlrohre für Trag u. Arbeitsgerüste
DIN EN 1004Fahrbare Arbeitsbühnen aus vorgefertigten Bauteilen
DIN EN 1065Baustützen aus Stahl mit Ausziehvorrichtung
DIN EN 1263Teil 1-2 Schutznetze (Auffang- Sicherheitsnetze)
DIN EN 12810Teil 1-2 Fassadengerüste aus vorgefertigten Bauteilen
DIN EN 12811 Teil 1-3 Temporäre Konstruktionen für Bauwerke
DIN EN 12812 Traggerüste (Anforderungen, Bemessungen u. Entwurf
DIN EN 12813Stützentürme aus vorgefertigten Bauteilen
DIN EN 13374Temporäre Seitenschutzsysteme
DIN EN 13377Industriell gefertigte Schalungsträger aus Holz
DIN EN 15113Vertikale Schalungen
DIN 18299Nebenleistungen
GEG  Gebäude-Energie-Gesetz

Unfallverhütungsvorschriften/ Regeln der BG Bau (Berufsgenossenschaft der Bauwirtschaft)
BGV  BG-Vorschriften
BGR  BG-Regel
BGI  BG-Informationen für den Umgang mit Arbeits- u. Schutzgerüsten
BGG  BG-Grundsätze
BetrSichVBetriebssicherheitsverordnung mit den dazugehörigen Technischen Regeln „TRBS"
a.a.R.d.T.Die Allgemein anerkannten Regeln der Technik

Die Baustellenordnung der Covivio Immobilien GmbH
(siehe unter: www.covivio.de/Handwerkermarktplatz)

1.3
Sämtliche Dokumentationen (z.B. Aufbau- u. Verwendungs- anleitung, Statikbe- rechnungen bei Abweichungen von der Regelausführung, Prüfprotokolle der Gerüstfreigabe) sind auf Verlangen des AG vorzulegen.

1.4.
Die Maschenweite der Schutznetze darf max. 100 mm betragen. Schutznetze sind nur begrenzt haltbar, max. 3-5 Jahre je nach Hersteller (siehe auch Prüfetikett). Es dürfen nur zugelassene Befestigungsmittel verwendet werden keine Kabelbinder. Es darf auch nicht Masche für Masche an der Tragkonstruktion befestigt werden oder das Gerüstrohr durch die Maschen gezogen werden.

1.5
Das Einrichten der Baustelle, Vorhalten, Unterhalten und Abräumen der kompletten Baustelleneinrichtung werden nicht besonders vergütet.

1.6
Alle vom Auftragnehmer benutzten Flächen, Wege und Straßen sind täglich zu säubern und gegen Beschädigungen zu schützen.

1.7
Material und Unterkunftsräume werden bauseits nicht zur Verfügung gestellt.

1.8
Das Beseitigen von Bauschutt obliegt allein dem Auftragnehmer und wird nicht gesondert vergütet. Die Baustelle ist täglich stets sauber zu halten und sämtlicher Bauschutt- und Materialreste sind regelmäßig abzufahren. Der Auftraggeber kann jederzeit den Auftragnehmer zur Beseitigung auffordern.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Mit Abgabe des Angebotes erkennt der Auftraggeber diese ZTV uneingeschränkt an.

### Bereich 01 Am Stadtbad Haus 47

#### Abschnitt 01.01 Gerüstarbeiten

**01.01.0010 Standgerüst, IV, 3 kN/m2, 4. Wo.**
*** Bedarfsposition ohne GB
Standgerüst, Stahlrohrrahmengerüst "Typ SL 100" einschl. innen liegendem Leitergang, gem. Beachtung der geltenden Normen, sowie gem. der Aufbau- u. Verwendungsanleitung der Gerüsthersteller für  Fassaden-, Klempner- u. Dachdeckerarbeiten aufbauen, vorhalten u. abbauen

Gebrauchsüberlassung beginnt nach Freigabe des Gerüstes durch den AN.

Grundstandzeit: 4 Wochen
Lastklasse:  IV
Nutzgewicht:  3 kN/m2
Belagbreite:  mind. 0,90 m
Menge: 1,000 m²

**01.01.0020 Standgerüst, III, 2 kN/m2, 4. Wo.**
*** Bezugsbeschreibung
Standgerüst, Stahlrohrrahmengerüst "Typ SL 100" einschl. innen liegendem Leitergang, gem. Beachtung der geltenden Normen, sowie gem. der Aufbau- u. Verwendungsanleitung der Gerüsthersteller für Fassaden-, Klempner- u. Dachdeckerarbeiten aufbauen, vorhalten u. abbauen.

Gebrauchsüberlassung beginnt nach Freigabe des Gerüstes durch den AN.

Grundstandzeit: 4 Wochen
Lastklasse:  III
Nutzgewicht:  2 kN/m2
Belagbreite:  mind. 0,60 m
Menge: 1250,000 m²

**01.01.0030 Gerüst über Vorhaltedauer m2/Woche**
*** wie Position 01.01.0020
Gerüst der vorg. Pos. über die vereinbarte Vorhaltezeit hinaus vorhalten.
Abrechnung: m²/Woche ab der 5.Woche
Menge: 50000,000 m²

**01.01.0040 Konsolausleger 4. Wo**
*** Bezugsbeschreibung
35-iger Konsolausleger montieren, vorhalten und
abbauen.

Grundstandzeit: 4 Wochen.
Menge: 400,000 m

**01.01.0050 Überstanddauer Konsole (m/Woche)**
*** wie Position 01.01.0040
Konsolausleger über die vereinbarte Vorhaltezeit
von 4 Wochen hinaus vorhalten

Abrechnung: m/Woche ab der 5.Woche
Menge: 16000,000 m

**01.01.0060 Gitterträgerüberbauung 4 Wo.**
*** Bezugsbeschreibung
Gitterträgerüberbauung über Einfahrten, Durchgängen und nicht tragfähigen Dächern erstellen, vorhalten und abbauen nach DIN 4420 Teil 1
Grundstandzeit: 4 Wochen.
Menge: 6,000 m

**01.01.0070 Überstanddauer Gitterträger m/Woche**
*** wie Position 01.01.0060
Gitterträger über die vereinbarte Vorhaltezeit von 4 Wochen hinaus vorhalten.

Abrechnung: m/Woche ab der 5.Woche
Menge: 240,000 m

**01.01.0080 Dachdeckerschutzgerüst 4 Wo.**
*** Bezugsbeschreibung
Dachdeckerschutzgerüst 2,00 m hoch erstellen,
vorhalten und abbauen.

Grundstandzeit: 4 Wochen.
Menge: 150,000 m

**01.01.0090 Überstanddauer Dachdeckerschutz m/Woche**
*** wie Position 01.01.0080
Dachdeckerschutzgerüst über die Vorhaltezeit 4 Wochen hinaus vorhalten

Abrechnung: m/Woche ab der 5.Woche
Menge: 1500,000 m

**01.01.0100 Gerüst-Treppengang, IV, 3kN/m2, 4Wo**
*** Bedarfsposition ohne GB
Treppenturm aus gleichläufige Aluminium-Podesttreppen nach BGR 113 als separate Aufstiegsmöglichkeit vom Boden bis zur obersten Arbeitsebene (Gerüstlage) aufbauen und 4 Wochen vorhalten.
Ausführung gegen- oder gleichläufig, je nach Erfordernis.
Verankerung nach statischen Erfodernissen.

Lastklasse IV:3 kN/m2
Breite:  94 cm
Austrittshöhe: bis max. 23 m

Abrechnung pro m Gerüsthöhe (Boden bis zur obersten Gerüstlage)
Menge: 1,000 m

**01.01.0110 Gerüst-Treppengang, III, 2kN/m2, 4Wo**
Treppenturm aus gleichläufige Aluminium-Podesttreppen nach BGR 113 als separate Aufstiegsmöglichkeit vom Boden bis zur obersten Arbeitsebene (Gerüstlage) aufbauen und 4 Wochen vorhalten.
Ausführung gegen- oder gleichläufig, je nach Erfordernis.
Verankerung nach statischen Erfodernissen.

Lastklasse IV:2 kN/m2)
Breite:  64 cm
Austrittshöhe: bis max. 23 m
Gegen- oder gleichläufig, je nach Erfordernis
Ausführung gegen- oder gleichläufig, je nach Erfordernis.
Menge: 31,000 m

**01.01.0120 Überstanddauer Treppengang m/Woche**
Gerüst-Treppengänge der vorg. Standgerüstpositionen über die vereinbarte Vorhaltezeit hinaus vorhalten.

Abrechnung: Gerüsthöhe in m/Woche ab der 5.Woche
Menge: 1240,000 m

**01.01.0130 Stundenlohn Facharbeiter**
*** Bedarfsposition ohne GB
Für evtl. erforderliche Arbeiten, die nicht im
Leistungsverzeichnis erfaßt sind und gegen
Nachweis zur Ausführung kommen, werden
verrechnet für Facharbeiter
Menge: 1,000 Std

**01.01.0140 Stundenlohn Facharbeiter**
*** Bedarfsposition ohne GB
Für evtl. erforderliche Arbeiten, die nicht im
Leistungsverzeichnis erfaßt sind und gegen
Nachweis zur Ausführung kommen, werden
verrechnet für Helfer
Menge: 1,000 Std

### Bereich 02 Am Stadtbad Haus 49

#### Abschnitt 02.01 Gerüstarbeiten

**02.01.0010 Baugleich zu Haus Nr. 47**
Menge: 1,000 Stk

### Bereich 03 Am Stadtbad Haus 51

#### Abschnitt 03.01 Gerüstarbeiten

**03.01.0010 Baugleich zu Haus Nr. 47**
Menge: 1,000 Stk
